# Batería Serie Kalo bidé con transmisión - De Genebre

- Propiedad del archivo: CONSTRUNARIO
- Formato: FIEBDC-3/2012
- Programa: Construnario Versión 3.51
- Fecha de los precios: 02/07/2024
- Divisa: EUR

**GEN68142 07 45 66** u Batería Serie Kalo bidé con transmisión - De Genebre
Precio: 174.32
Batería Serie Kalo bidé con transmisión. Código EAN: 8428381274018
