# Batería de bidé con transmisión, serie Kross de Genebre. Cromado - De Genebre

- Propiedad del archivo: CONSTRUNARIO
- Formato: FIEBDC-3/2012
- Programa: Construnario Versión 3.51
- Fecha de los precios: 23/10/2024
- Divisa: EUR

**GEN68142 08 45 66** u Batería de bidé con transmisión, serie Kross de Genebre. Cromado - De Genebre
Precio: 168.81
Batería de bidé con transmisión, serie Kross de Genebre. Cromado 1) Cuerpo realizado en latón según UNE-EN 1982. 2) Volantes realizados en Zamak. 3) Cromado según EN 248. 4) Monturas cerámicas ¼ de vuelta. 5) Suministrado con conjunto de sujeción mediante tuerca de latón. 6) Temperatura máxima: 85 °C. 7) Temp. máx. recomendada: 65 °C. 8) Presión máxima: 10 bar. 9) Presión mínima: 0,5 bar. 10) Presión recomendada: 1 - 3 bar Batería Serie Kross bidé con transmisión. Código EAN: 8428381274025
