# Grifo Serie Gamma lavabo - De Genebre

- Propiedad del archivo: CONSTRUNARIO
- Formato: FIEBDC-3/2012
- Programa: Construnario Versión 3.51
- Fecha de los precios: 02/07/2024
- Divisa: EUR

**GEN68180 11 45 66** u Grifo Serie Gamma lavabo - De Genebre
Precio: 36.73
Grifo Serie Gamma lavabo. Código EAN: 8428381394273
