# Grupo mural fregadera 15 cm caño tubo alto 18 cm, serie Gamma de Genebre. Cromado - De Genebre

- Propiedad del archivo: CONSTRUNARIO
- Formato: FIEBDC-3/2012
- Programa: Construnario Versión 3.51
- Fecha de los precios: 21/10/2024
- Divisa: EUR

**GEN68190 11 45 66** u Grupo mural fregadera 15 cm caño tubo alto 18 cm, serie Gamma de Genebre. Cromado - De Genebre
Precio: 74.07
Grupo mural fregadera 15 cm caño tubo alto 18 cm, serie Gamma de Genebre. Cromado 1) Cuerpo, caño giratorio y florones realizados en latón según UNE-EN 1982. 2) Volantes realizados en Zamak. 3) Cromado según EN 248. 4) Aireador plástico hembra M22x1 antical 5) Monturas convencionales. 6) Suministrado con excéntricas de latón para fijación. 7) Caudal mínimo: 12 l/min (3 bar). 8) Temperatura máxima uso: 85 ºC. 9) Temp. máx. recomendada: 65 ºC. 10) Presión máxima uso: 10 bar. 11) Presión mínima uso: 0,5 bar. 12) Presión recomendada: 1-5 ba Grupo mural Serie Gamma fregadera 15 cm caño tubo alto 18 cm. Código EAN: 8428381394464
