# Monobloc Serie Gamma fregadera caño tubo - De Genebre

- Propiedad del archivo: CONSTRUNARIO
- Formato: FIEBDC-3/2012
- Programa: Construnario Versión 3.51
- Fecha de los precios: 01/07/2024
- Divisa: EUR

**GEN68200 11 45 66** u Monobloc Serie Gamma fregadera caño tubo - De Genebre
Precio: 66.11
Monobloc Serie Gamma fregadera caño tubo. Código EAN: 8428381394280
