# Monobloc de lavabo, serie New Regent de Genebre. Cromo - De Genebre

- Propiedad del archivo: CONSTRUNARIO
- Formato: FIEBDC-3/2012
- Programa: Construnario Versión 3.51
- Fecha de los precios: 18/10/2024
- Divisa: EUR

**GEN68505 09 45 66** u Monobloc de lavabo, serie New Regent de Genebre. Cromo - De Genebre
Precio: 80.81
Monobloc de lavabo, serie New Regent de Genebre. Cromo 1) Cuerpo realizado en latón según UNE-EN 1982. 2) Volantes realizados en Zamak. 3) Cromado según EN 248. 4) Monturas cerámicas ¼ vuelta. 5) Atomizador plástico antical M24x1 con carcasa de latón cromado. 6) Suministrado con portacadenas, latiguillos de 35 cm (M10x1; G 3/8) y conjunto de sujeción mediante herradura metálica. 7) Caudal mínimo: 12 l/min (3 bar). 8) Temperatura máxima uso: 85 ºC. 9) Temp. máxi. recomendada: 65 ºC. 10) Presión máxima uso: 10 bar. 11) Presión mínima uso: 0,5 bar. 12) Presión recomendada: 1-5 bar. Monobloc Serie New Regent lavabo Plus. Código EAN: 8428381495574
