# Batería Serie New Regent lavabo - De Genebre

- Propiedad del archivo: CONSTRUNARIO
- Formato: FIEBDC-3/2012
- Programa: Construnario Versión 3.51
- Fecha de los precios: 02/07/2024
- Divisa: EUR

**GEN68510 09 45 66** u Batería Serie New Regent lavabo - De Genebre
Precio: 119.37
Batería Serie New Regent lavabo. Código EAN: 8428381495581
