# Mezclador de baño con kit, serie New Regent de Genebre. Cromo - De Genebre

- Propiedad del archivo: CONSTRUNARIO
- Formato: FIEBDC-3/2012
- Programa: Construnario Versión 3.51
- Fecha de los precios: 21/10/2024
- Divisa: EUR

**GEN68525 09 45 66** u Mezclador de baño con kit, serie New Regent de Genebre. Cromo - De Genebre
Precio: 118.76
Mezclador de baño con kit, serie New Regent de Genebre. Cromo 1) Cuerpo y florones realizados en latón según UNE-EN 1982. 2) Volantes realizados en Zamak. 3) Cromado según EN 248. 4) Monturas cerámicas ¼ vuelta. 5) Atomizador plástico antical M24x1 con carcasa de latón cromado. 6) Distribuidor operado por presiónposición. 7) Suministrado con flexo ducha (170 cm), mango de ducha, soporte y excéntricas de latón para fijación. 8) Caudal mínimo: 20 l/min (3 bar). 9) Temperatura máxima uso: 85 ºC. 10) Temp. máxi. recomendada: 65 ºC. 11) Presión máxima uso: 10 bar. 12) Presión mínima uso: 0,5 bar. 13) Presión recomendada: 1-5 bar. Mezclador Serie New Regent baño con kit. Código EAN: 8428381495611
