# Mezclador Serie New Regent Classic baño bronce con kit - De Genebre

- Propiedad del archivo: CONSTRUNARIO
- Formato: FIEBDC-3/2012
- Programa: Construnario Versión 3.51
- Fecha de los precios: 01/07/2024
- Divisa: EUR

**GEN68526 09 43 66** u Mezclador Serie New Regent Classic baño bronce con kit - De Genebre
Precio: 277.92
Mezclador Serie New Regent Classic baño bronce con kit. Código EAN: 8428381530039
