# Mezclador de baño cromo con kit, serie New Regent Classic de Genebre. Cromado - De Genebre

- Propiedad del archivo: CONSTRUNARIO
- Formato: FIEBDC-3/2012
- Programa: Construnario Versión 3.51
- Fecha de los precios: 18/10/2024
- Divisa: EUR

**GEN68526 09 45 66** u Mezclador de baño cromo con kit, serie New Regent Classic de Genebre. Cromado - De Genebre
Precio: 200.78
Mezclador de baño cromo con kit, serie New Regent Classic de Genebre. Cromado 1) Cuerpo, caño y florones realizados en latón según UNE-EN 1982. 2) Volantes realizados en Zamak. 3) Cromado según EN 248. 4) Monturas cerámicas ¼ vuelta. 5) Atomizador plástico antical M28x1 con carcasa de latón cromado. 6) Suministrado con flexo de ducha (170 cm), mango de ducha y excéntricas de latón para fijación. 7) Caudal mínimo: 20 l/min (3 bar). 8) Temperatura máxima uso: 85 ºC. 9) Temp. máxi. recomendada: 65 ºC. 10) Presión máxima uso: 10 bar. 11) Presión mínima uso: 0,5 bar. 12) Presión recomendada: 1-5 bar. Mezclador Serie New Regent Classic baño cromo con kit. Código EAN: 8428381505143
