# Mezclador Serie New Regent ducha con kit - De Genebre

- Propiedad del archivo: CONSTRUNARIO
- Formato: FIEBDC-3/2012
- Programa: Construnario Versión 3.51
- Fecha de los precios: 02/07/2024
- Divisa: EUR

**GEN68530 09 45 66** u Mezclador Serie New Regent ducha con kit - De Genebre
Precio: 104.68
Mezclador Serie New Regent ducha con kit. Código EAN: 8428381495628
