# Grupo Serie New Regent ducha empotrado 8" - De Genebre

- Propiedad del archivo: CONSTRUNARIO
- Formato: FIEBDC-3/2012
- Programa: Construnario Versión 3.51
- Fecha de los precios: 01/07/2024
- Divisa: EUR

**GEN68535 09 45 66** u Grupo Serie New Regent ducha empotrado 8" - De Genebre
Precio: 84.48
Grupo Serie New Regent ducha empotrado 8". Código EAN: 8428381495635
