# Grupo Serie New Regent mural fregadera 20 cm caño tubo alto 24 cm - De Genebre

- Propiedad del archivo: CONSTRUNARIO
- Formato: FIEBDC-3/2012
- Programa: Construnario Versión 3.51
- Fecha de los precios: 02/07/2024
- Divisa: EUR

**GEN68565 09 45 66** u Grupo Serie New Regent mural fregadera 20 cm caño tubo alto 24 cm - De Genebre
Precio: 83.86
Grupo Serie New Regent mural fregadera 20 cm caño tubo alto 24 cm. Código EAN: 8428381495697
