# Grupo mural fregadera 20 cm caño tubo alto vertical, serie New Regent de Genebre - De Genebre

- Propiedad del archivo: CONSTRUNARIO
- Formato: FIEBDC-3/2012
- Programa: Construnario Versión 3.51
- Fecha de los precios: 21/10/2024
- Divisa: EUR

**GEN68570 09 45 66** u Grupo mural fregadera 20 cm caño tubo alto vertical, serie New Regent de Genebre - De Genebre
Precio: 82.64
Grupo mural fregadera 20 cm caño tubo alto vertical, serie New Regent de Genebre 1) Cuerpo, caño giratorio y florones realizados en latón según UNE-EN 1982. 2) Volantes realizados en Zamak. 3) Cromado según EN 248. 4) Aireador plástico hembra M22x1 antical 5) Monturas cerámicas ¼ vuelta 6) Suministrado con excéntricas de latón para fijación. 7) Caudal mínimo: 12 l/min (3 bar). 8) Temperatura máxima uso: 85 ºC. 9) Temp. máx. recomendada: 65 ºC. 10) Presión máxima uso: 10 bar. 11) Presión mínima uso: 0,5 bar. 12) Presión recomendada: 1-5 bar. Grupo Serie New Regent mural fregadera 20 cm caño tubo alto vertical. Código EAN: 8428381495703
