# Grifo Serie New Regent fregadera caño tubo vertical - De Genebre

- Propiedad del archivo: CONSTRUNARIO
- Formato: FIEBDC-3/2012
- Programa: Construnario Versión 3.51
- Fecha de los precios: 02/07/2024
- Divisa: EUR

**GEN68585 09 45 66** u Grifo Serie New Regent fregadera caño tubo vertical - De Genebre
Precio: 48.36
Grifo Serie New Regent fregadera caño tubo vertical. Código EAN: 8428381495734
