# Monobloc Serie New Regent Classic fregadera cromo - De Genebre

- Propiedad del archivo: CONSTRUNARIO
- Formato: FIEBDC-3/2012
- Programa: Construnario Versión 3.51
- Fecha de los precios: 01/07/2024
- Divisa: EUR

**GEN68595 09 45 66** u Monobloc Serie New Regent Classic fregadera cromo - De Genebre
Precio: 176.91
Monobloc Serie New Regent Classic fregadera cromo. Código EAN: 8428381553489
