# Caño alto tubo 18 cm - De Genebre

- Propiedad del archivo: CONSTRUNARIO
- Formato: FIEBDC-3/2012
- Programa: Construnario Versión 3.51
- Fecha de los precios: 02/07/2024
- Divisa: EUR

**GEN68901 45** u Caño alto tubo 18 cm - De Genebre
Precio: 16.25
Caño alto tubo 18 cm. Código EAN: 8428381460923
