# Caño alto tubo giratorio 24 cm de Genebre. Cromado - De Genebre

- Propiedad del archivo: CONSTRUNARIO
- Formato: FIEBDC-3/2012
- Programa: Construnario Versión 3.51
- Fecha de los precios: 15/11/2024
- Divisa: EUR

**GEN68902 45** u Caño alto tubo giratorio 24 cm de Genebre. Cromado - De Genebre
Precio: 17.33
Caño alto tubo giratorio para montar en columna o cuerpo. Alcance de 24 cm. Caño y tuerca en latón CW617N cromados según En 248. Aireador plástico antical Código EAN: 8428381460930
