# Caño bajo tubo giratorio 24 cm de Genebre. Cromado - De Genebre

- Propiedad del archivo: CONSTRUNARIO
- Formato: FIEBDC-3/2012
- Programa: Construnario Versión 3.51
- Fecha de los precios: 15/11/2024
- Divisa: EUR

**GEN68904 45** u Caño bajo tubo giratorio 24 cm de Genebre. Cromado - De Genebre
Precio: 17.33
Caño bajo tubo giratorio para montar en columna o cuerpo. Alcance de 24 cm. Caño y tuerca en latón CW617N cromados según En 248. Aireador plástico antical. Código EAN: 8428381468707
