# Caño mural tubo recto 22 cm de Genebre. Cromado - De Genebre

- Propiedad del archivo: CONSTRUNARIO
- Formato: FIEBDC-3/2012
- Programa: Construnario Versión 3.51
- Fecha de los precios: 15/11/2024
- Divisa: EUR

**GEN68912 45** u Caño mural tubo recto 22 cm de Genebre. Cromado - De Genebre
Precio: 34.45
Caño mural tubo recto 22 cm de Genebre. Cromado 1) Caño Realizado en latón según UNEEN 1982. 2) Florón realizado en Zamak. 3) Cromado según EN 248 4) Atomizador plástico antical hembra M22x1. Caño mural tubo recto cromo 22 cm. Código EAN: 8428381573531
