# Caño encimera inclinado tubo de Genebre. Cromado - De Genebre

- Propiedad del archivo: CONSTRUNARIO
- Formato: FIEBDC-3/2012
- Programa: Construnario Versión 3.51
- Fecha de los precios: 15/11/2024
- Divisa: EUR

**GEN68917 45** u Caño encimera inclinado tubo de Genebre. Cromado - De Genebre
Precio: 45.74
Caño encimera inclinado tubo de Genebre. Cromado 1) Caño y florón realizados en latón según UNE-EN 1982. 2) Atomizador plástico antical hembra M22x1. 3) Conjunto de fijación mediante tuerca de latón. 4) Cromado según EN 248. Caño encimera inclinado tubo cromo. Código EAN: 8428381573630
