# Kit volantes termostáticas Lunic - De Genebre

- Propiedad del archivo: CONSTRUNARIO
- Formato: FIEBDC-3/2012
- Programa: Construnario Versión 3.51
- Fecha de los precios: 02/07/2024
- Divisa: EUR

**GEN68991 14** u Kit volantes termostáticas Lunic - De Genebre
Precio: 24.49
1) Volantes antiescaldamiento realizados en ABS. 2) Tornillo de fijación en acero inoxidable. 3) Cromado según EN 248. Código EAN: 8428381256328
