# Montura cerámica 20Z de Genebre - De Genebre

- Propiedad del archivo: CONSTRUNARIO
- Formato: FIEBDC-3/2012
- Programa: Construnario Versión 3.51
- Fecha de los precios: 23/10/2024
- Divisa: EUR

**GEN68995 09** u Montura cerámica 20Z de Genebre - De Genebre
Precio: 12.24
Montura cerámica 20Z. Código EAN: 8428381271758
