# Montura convencional 20Z - De Genebre

- Propiedad del archivo: CONSTRUNARIO
- Formato: FIEBDC-3/2012
- Programa: Construnario Versión 3.51
- Fecha de los precios: 02/07/2024
- Divisa: EUR

**GEN68995 11** u Montura convencional 20Z - De Genebre
Precio: 12.24
Montura convencional 20Z. Código EAN: 8428381271765
