# 70017 Purgador manual de aire orientable 1/8" - De Genebre

- Propiedad del archivo: CONSTRUNARIO
- Formato: FIEBDC-3/2012
- Programa: Construnario Versión 3.51
- Fecha de los precios: 09/10/2024
- Divisa: EUR

**GEN70017 01 00** u 70017 Purgador manual de aire orientable 1/8" - De Genebre
Precio: 1.40
Purgador manual de aire orientable pn10. Construcción en latón une-en 12164 niquelado. Juntas de cierre en epdm. Orificio de purga orientable 360º. Conexión rosca gas (bsp) macho iso 228/1. Temp. Máx. Trabajo 100ºc. Medida 1/8". Código EAN: 8428381263760
