# 70038 Purgador automático de aire con cierre manual 3/8" - De Genebre

- Propiedad del archivo: CONSTRUNARIO
- Formato: FIEBDC-3/2012
- Programa: Construnario Versión 3.51
- Fecha de los precios: 02/07/2024
- Divisa: EUR

**GEN70038 03 00** u 70038 Purgador automático de aire con cierre manual 3/8" - De Genebre
Precio: 10.06
Purgador automático de aire con cierre manual y conexión lateral. Cuerpo de latón. Muelle en inox aixi 302. Sistema de flotador en pp. Junta de cierre en elastómero. Extremo rosca macho iso 228/1. Temp. Máx. 115ºc. Presión de taraje: 6bar. 3/8". Código EAN: 8428381147824
