# 70041 Racor tubo cobre Ø12 - De Genebre

- Propiedad del archivo: CONSTRUNARIO
- Formato: FIEBDC-3/2012
- Programa: Construnario Versión 3.51
- Fecha de los precios: 09/10/2024
- Divisa: EUR

**GEN70041 12 20** u 70041 Racor tubo cobre Ø12 - De Genebre
Precio: 3.32
Racor tubo cobre. Tuerca y casquillo en latón. Tuerca niquelada. Junta de cierre en nitrilo. Rosca hembra w24,5x 19h/1". Temperatura máxima de trabajo 95ºc. Presión máxima de trabajo 10bar. Ø12. Código EAN: 8428381142713
