# 70071 Racor tubo polietileno reticulado Ø16x1.5 - De Genebre

- Propiedad del archivo: CONSTRUNARIO
- Formato: FIEBDC-3/2012
- Programa: Construnario Versión 3.51
- Fecha de los precios: 28/06/2024
- Divisa: EUR

**GEN70071 16 20** u 70071 Racor tubo polietileno reticulado Ø16x1.5 - De Genebre
Precio: 3.30
Racor tubo polietileno reticulado (pex).construcción en latón. Tuerca niquelada. Junta de cierre en nitrilo. Rosca hembra w24,5x19h/1". Temperatura máxima de trabajo 95ºc. Presión máxima de trabajo 10bar. Ø16x1.5. Código EAN: 8428381146599
