# 70154 Detentor manual recto para tubo hierro 1/2" - De Genebre

- Propiedad del archivo: CONSTRUNARIO
- Formato: FIEBDC-3/2012
- Programa: Construnario Versión 3.51
- Fecha de los precios: 02/07/2024
- Divisa: EUR

**GEN70154 04 00** u 70154 Detentor manual recto para tubo hierro 1/2" - De Genebre
Precio: 9.14
Detentor recto para tubo de hierro. Construcción en latón niquelado s/une-en 12164-12165. Juntas de cierre en elastómero. Conexión a tubería rosca hembra iso 228/1. Conexión al emisor rosca macho iso 228/1 con junta ptfe para montaje directo. Temp. Máx. Trabajo 110ºc. Presión max. Trabajo 10bar. 1/2". Código EAN: 8428381143604
