# 70171 Colector simple componible sanitario c/regulación 2, 3 y 4 vías 1" - De Genebre

- Propiedad del archivo: CONSTRUNARIO
- Formato: FIEBDC-3/2012
- Programa: Construnario Versión 3.51
- Fecha de los precios: 02/07/2024
- Divisa: EUR

**GEN70171 06 02** u 70171 Colector simple componible sanitario c/regulación 2, 3 y 4 vías 1" - De Genebre
Precio: 26.57
Colector simple componible sanitario con regulación 2,3 y 4 vías. Construcción en latón niquelado. Juntas en elastómero. Volante en abs antirrobo. Conexión en derivación lateral rosca macho w24,5x 19h/1". Conexión en línea rosca macho- hembra iso 228/1. Temperatura máxima de trabajo: 110ºc. Presión máxima de trabajo: 10bar. 1". Código EAN: 8428381266099
