# 70564 Detentor escuadra para tubo cobre con Ge System 1/2" - De Genebre

- Propiedad del archivo: CONSTRUNARIO
- Formato: FIEBDC-3/2012
- Programa: Construnario Versión 3.51
- Fecha de los precios: 02/07/2024
- Divisa: EUR

**GEN70564 04 00** u 70564 Detentor escuadra para tubo cobre con Ge System 1/2" - De Genebre
Precio: 6.53
Detentor escuadra para tubo cobre con ge system, pex o multicapa. Construcción en latón niquelado s/une-en 12164-12165. Juntas de cierre en elastómero. Conexión a tubería de cobre y plástico mediante racor de compresión* (ver enlaces, no incluidos). Rosca macho w24,5x19h/1". Conexión al emisor rosca macho iso 228/1con junta ptfe para montaje directo. Temp. Máx. Trabajo 110ºc. Presión max. Trabajo 10bar. 1/2". Código EAN: 8428381173670
