# 71012 Purgador automático de aire DCHO/RIGHT - De Genebre

- Propiedad del archivo: CONSTRUNARIO
- Formato: FIEBDC-3/2012
- Programa: Construnario Versión 3.51
- Fecha de los precios: 02/07/2024
- Divisa: EUR

**GEN71012 06 02** u 71012 Purgador automático de aire DCHO/RIGHT - De Genebre
Precio: 8.07
Purgador automático de aire. Cuerpo en latón niquelado. Juntas en elastómero. Flotador en pp. Unión rosca macho iso 228. Presión máxima 10bar. Temperatura máxima de trabajo 100ºc. Derecho/right. Código EAN: 8428381248828
