# 71012 Purgador automático de aire IZD/LEFT - De Genebre

- Propiedad del archivo: CONSTRUNARIO
- Formato: FIEBDC-3/2012
- Programa: Construnario Versión 3.51
- Fecha de los precios: 09/10/2024
- Divisa: EUR

**GEN71012 06 13** u 71012 Purgador automático de aire IZD/LEFT - De Genebre
Precio: 8.07
Purgador automático de aire. Cuerpo en latón niquelado. Juntas en elastómero. Flotador en pp. Unión rosca macho iso 228. Presión máxima 10bar. Temperatura máxima de trabajo 100ºc. Izquierdo/left. Código EAN: 8428381248835
