# Colector de acero inoxidable, referencia 71410 06 09 de Genebre. Salidas: 9+9 - De Genebre

- Propiedad del archivo: CONSTRUNARIO
- Formato: FIEBDC-3/2012
- Programa: Construnario Versión 3.51
- Fecha de los precios: 02/07/2024
- Divisa: EUR

**GEN71410 06 09** u Colector de acero inoxidable, referencia 71410 06 09 de Genebre. Salidas: 9+9 - De Genebre
Precio: 319.68
PN 6. Cuerpo en acero inoxidable AISI 304L. Valvulas termostatizables y conexiones de latón según UNE-EN 12165. Juntas de EPDM. Extremos roscados rosca gas (BSP) ISO 228/1. Conexión en linea hembra G1", derivaciones laterales rosca macho G3/4" euroconus. Numero de vias; 3 a 12. Mandos y tapas de polimero. Presión maxima de trabajo 6 bar. Temperatura máx. 70ºC. Código EAN: 8434055321445
