# Caja metálica para colectores componibles, referencia 72606 40 02 de Genebre. 400x500 - De Genebre

- Propiedad del archivo: CONSTRUNARIO
- Formato: FIEBDC-3/2012
- Programa: Construnario Versión 3.51
- Fecha de los precios: 09/10/2024
- Divisa: EUR

**GEN72606 40 02** u Caja metálica para colectores componibles, referencia 72606 40 02 de Genebre. 400x500 - De Genebre
Precio: 84.65
Caja de inspección con suerpo de acero galvanizado. Tapa extraible de material plástico pintable. Con guías móviles. Profundidad regulable 80 - 150 mm. Código EAN: 8434055013203
