# Actuador electrotérmico con microrruptor auxiliar, referencia 73189 00 42 de Genebre - De Genebre

- Propiedad del archivo: CONSTRUNARIO
- Formato: FIEBDC-3/2012
- Programa: Construnario Versión 3.51
- Fecha de los precios: 02/07/2024
- Divisa: EUR

**GEN73189 00 42** u Actuador electrotérmico con microrruptor auxiliar, referencia 73189 00 42 de Genebre - De Genebre
Precio: 56.51
Alimentación: 220-240V (±10%) 50-60 Hz. P=1,2W. Construcción en polímero ignífugo, cable de 4 hilos, funda de PVC. Posición de la vàlvula n/c. Clase de protección IP54. Temperatura ambiente máx. de trabajo 60ºC. Presión máx. de trabajo 10 bar. Código EAN: 8434055028481
