# 8045 Termómetro de capilla salida inferior L: 50mm -40+40 - De Genebre

- Propiedad del archivo: CONSTRUNARIO
- Formato: FIEBDC-3/2012
- Programa: Construnario Versión 3.51
- Fecha de los precios: 02/07/2024
- Divisa: EUR

**GEN8045 060** u 8045 Termómetro de capilla salida inferior L: 50mm -40+40 - De Genebre
Precio: 38.47
Termómetro de capilla. Salida inferior, vaina latón. Longitud=50 mm. -40+40ºC. Código EAN: 8428381548300
