# 8046 Termómetro de capilla salida inferior L: 100mm -40+40 - De Genebre

- Propiedad del archivo: CONSTRUNARIO
- Formato: FIEBDC-3/2012
- Programa: Construnario Versión 3.51
- Fecha de los precios: 01/07/2024
- Divisa: EUR

**GEN8046 060** u 8046 Termómetro de capilla salida inferior L: 100mm -40+40 - De Genebre
Precio: 51.31
Termómetro de capilla. Salida inferior, vaina latón. Longitud=100 mm. -40+40ºC. Código EAN: 8428381548379
