# GENEBRE 8048 Termómetro capilla salida angular vaina latón 90º L:100mm 0+60 - De Genebre

- Propiedad del archivo: CONSTRUNARIO
- Formato: FIEBDC-3/2012
- Programa: Construnario Versión 3.51
- Fecha de los precios: 09/10/2024
- Divisa: EUR

**GEN8048 120** u GENEBRE 8048 Termómetro capilla salida angular vaina latón 90º L:100mm 0+60 - De Genebre
Precio: 53.63
TERMÓMETRO DE CAPILLA. SALIDA ANGULAR 90º, VAINA LATÓN. LONGITUD=100 MM. 0+60ºC DE GENEBRE 8048 Código EAN: 8428381548447
