# 8051 Sonda PT100 Rosca 1/2" Ø6mm 250mm - De Genebre

- Propiedad del archivo: CONSTRUNARIO
- Formato: FIEBDC-3/2012
- Programa: Construnario Versión 3.51
- Fecha de los precios: 02/07/2024
- Divisa: EUR

**GEN8051 250** u 8051 Sonda PT100 Rosca 1/2" Ø6mm 250mm - De Genebre
Precio: 95.43
Sonda pt100 rosca=1/2" diámetro= 6mm. Elemento extraíble. Cabezal din br roscado. 250mm. Código EAN: 8428381251569
