# 8052 Sonda PT100 Rosca 1/2" Ø6mm 400mm - De Genebre

- Propiedad del archivo: CONSTRUNARIO
- Formato: FIEBDC-3/2012
- Programa: Construnario Versión 3.51
- Fecha de los precios: 02/07/2024
- Divisa: EUR

**GEN8052 400** u 8052 Sonda PT100 Rosca 1/2" Ø6mm 400mm - De Genebre
Precio: 106.63
Sonda PT100 rosca=1/2" diámetro= 6mm. Elemento extraíble. Cabezal din br roscado. 400mm. Código EAN: 8428381251798
