# 8081 Transmisor de presión INOX mini 0+50bar - De Genebre

- Propiedad del archivo: CONSTRUNARIO
- Formato: FIEBDC-3/2012
- Programa: Construnario Versión 3.51
- Fecha de los precios: 01/07/2024
- Divisa: EUR

**GEN8081 050** u 8081 Transmisor de presión INOX mini 0+50bar - De Genebre
Precio: 100.09
Transmisor de presión inox mini. Rosca 1/2"g /m. Salida 4-20ma (2 hilos). Alimentación: 12~28vdc. Conexión eléctrica: conector tipo Hirschman mini. Protección: ip67. Precisión: 1%fs. Libre de aceite. 0+50bar. Código EAN: 8428381549161
