# GENEBRE 8081 Transmisor de presión INOX mini 0+500bar - De Genebre

- Propiedad del archivo: CONSTRUNARIO
- Formato: FIEBDC-3/2012
- Programa: Construnario Versión 3.51
- Fecha de los precios: 09/10/2024
- Divisa: EUR

**GEN8081 500** u GENEBRE 8081 Transmisor de presión INOX mini 0+500bar - De Genebre
Precio: 100.09
TRANSMISOR DE PRESIÓN INOX MINI. ROSCA 1/2"G /M. SALIDA 4-20MA (2 HILOS). ALIMENTACIÓN:12~28VDC. CONEXIÓN ELÉCTRICA :CONECTOR TIPO HIRSCHMAN MINI. PROTECCIÓN: IP67. PRECISIÓN:1%FS. LIBRE DE ACEITE. 0+500bar DE GENEBRE 8081 Código EAN: 8428381549185
