# Transmisor de presión inox, referencia 8180 100 de Genebre. 0 +100 bar - De Genebre

- Propiedad del archivo: CONSTRUNARIO
- Formato: FIEBDC-3/2012
- Programa: Construnario Versión 3.51
- Fecha de los precios: 02/07/2024
- Divisa: EUR

**GEN8180 100** u Transmisor de presión inox, referencia 8180 100 de Genebre. 0 +100 bar - De Genebre
Precio: 327.10
Rosca 1/2”. Salida: 4-20mA. Alimentación:10-30 VDC. Precisión: 0,5%fs. Conexión eléctrica: DIN 43650A (electroval.4 polos). Protección: IP65. Libre de aceite. ATEX: Ex i a II CT6. Código EAN: 8428381259565
