# Unión Tubo - Tubo (pulgada) 1/2''x 1/2'', referencia 8401 04 04 de Genebre - De Genebre

- Propiedad del archivo: CONSTRUNARIO
- Formato: FIEBDC-3/2012
- Programa: Construnario Versión 3.51
- Fecha de los precios: 09/10/2024
- Divisa: EUR

**GEN8401 04 04** u Unión Tubo - Tubo (pulgada) 1/2''x 1/2'', referencia 8401 04 04 de Genebre - De Genebre
Precio: 39.35
Material AISI 316. Presión máx. de trabajo: 315 bar. Código EAN: 8428381290131
