# Codo Tubo - Tubo (mm) 6x6, referencia 8402D 06 06 de Genebre. - De Genebre

- Propiedad del archivo: CONSTRUNARIO
- Formato: FIEBDC-3/2012
- Programa: Construnario Versión 3.51
- Fecha de los precios: 28/06/2024
- Divisa: EUR

**GEN8402D 006 006** u Codo Tubo - Tubo (mm) 6x6, referencia 8402D 06 06 de Genebre. - De Genebre
Precio: 26.69
Material AISI 316. Presión máx. de trabajo: 315 bar. Código EAN: 8428381290483
