# Codo Tubo - Tubo (mm) 10x10, referencia 8402D 10 10 de Genebre. - De Genebre

- Propiedad del archivo: CONSTRUNARIO
- Formato: FIEBDC-3/2012
- Programa: Construnario Versión 3.51
- Fecha de los precios: 09/10/2024
- Divisa: EUR

**GEN8402D 010 010** u Codo Tubo - Tubo (mm) 10x10, referencia 8402D 10 10 de Genebre. - De Genebre
Precio: 41.83
Material AISI 316. Presión máx. de trabajo: 315 bar. Código EAN: 8428381290513
