# Conector rosca hembra, referencia 8404D 04 006 de Genebre. 1/2" x 6 - De Genebre

- Propiedad del archivo: CONSTRUNARIO
- Formato: FIEBDC-3/2012
- Programa: Construnario Versión 3.51
- Fecha de los precios: 09/10/2024
- Divisa: EUR

**GEN8404D 04 006** u Conector rosca hembra, referencia 8404D 04 006 de Genebre. 1/2" x 6 - De Genebre
Precio: 29.43
Material AISI 316. Rosca: ISO 7-1 Rp Presión máx. de trabajo: 315 bar. Código EAN: 8428381290773
