# Conector rosca hembra (NPT), referencia 8404N 04 03 de Genebre. 1/2''x3/8'' - De Genebre

- Propiedad del archivo: CONSTRUNARIO
- Formato: FIEBDC-3/2012
- Programa: Construnario Versión 3.51
- Fecha de los precios: 09/10/2024
- Divisa: EUR

**GEN8404N 04 03** u Conector rosca hembra (NPT), referencia 8404N 04 03 de Genebre. 1/2''x3/8'' - De Genebre
Precio: 34.22
Material AISI 316. Rosca: NPT ASME B 1.20.1. Presión máx. de trabajo: 315 bar. Código EAN: 8428381290698
