# Conector rosca hembra (NPT), referencia 8404ND 04 006 de Genebre. 1/2''x6 - De Genebre

- Propiedad del archivo: CONSTRUNARIO
- Formato: FIEBDC-3/2012
- Programa: Construnario Versión 3.51
- Fecha de los precios: 09/10/2024
- Divisa: EUR

**GEN8404ND 04 006** u Conector rosca hembra (NPT), referencia 8404ND 04 006 de Genebre. 1/2''x6 - De Genebre
Precio: 29.43
Material AISI 316. Rosca: NPT ASME B 1.20.1. Presión máx. de trabajo: 315 bar. Código EAN: 8428381290858
